# AUSSCHREIBEN.DE
Specification (GAEB 90, DA81)
Currency: _

## AUSSCHREIBEN.DE - Triflex English
Date: 07.03.22

### Lot 01 Triflex ProPark - Parking deck waterproo

*Note*
Triflex ProPark
Parking deck waterproofing system (OS 10)

Construction project: '...'
Architect/client: '...'

Preliminary remarks:

Work is carried out using products from the Mindenbased company Triflex GmbH & Co. KG.

This offer is for the procurement and installation of
the fleece-reinforced parking deck waterproofing system
Triflex ProPark. The system build-up has been awarded a
General Building Supervisory Authority Test Certificate
(abP) in accordance with Building Regulations List A,
Part 2, No. 2.24, Class OS 10 as per the DAfStb
Directive - Protection and Repair of Concrete
Components (Repair Guideline).

Compliance with all applicable guidelines is taken into
account and required for the different recommended
system build-ups using Triflex products.

Before the contract is awarded, contractors must prove
that they have been trained in the application of
Triflex products. Otherwise, instruction by a trainer
shall be provided on-site.

The quantities contained herein shall be checked on the
building site.

Billing shall be based on measurements conducted
jointly by the contractor and client.

The waterproofing system must be applied so as to
prevent rainwater from penetrating the system structure
in the event that work is interrupted.

For disposal of rubble, the cartage and landfill costs
shall be included in the individual prices or itemised
separately.

Concerns about prior work performed by other
contractors shall be communicated to the client in
writing immediately, ideally before work begins.

It is recommended that the bidder view the work site
prior to submitting a tender.

If alterations or special work not included herein
become necessary after work has commenced, detailed
notification shall be given before going ahead with
such alterations or special work, and the work shall
subsequently be billed separately.

Unless explicitly stated otherwise, all work shall be
regarded as a comprehensive turnkey service, including
the supply of all required materials and ancillary
services.

Multi-storey car park coatings and traffic markings are
subject to constant loads and wear in accordance with
the level of use.

The system build-up must be adapted by the expert
planner to meet the project-specific requirements.
Detailed tender texts must be created by the planner on
his or her own authority. There is no specific project
consultation associated with the issue of these draft
specifications. The preparation of drafts is a nonobligatory service provided by Triflex. Any legal
claims from this service are excluded.

The basis for the execution of concrete repairs is the
"Protection and Repair of Concrete Components (Repair
Guideline)" Part 1 to Part 3, October 2001 version,
published by the German Committee on Reinforced
Concrete (DAfStB) and introduced in all German Federal
States as Technical Building Rules.

The contract comprises the following components:
· Specifications
· System description, system drawings and
manufacturerlsquo;s product information
· DIN 18202 Tolerances for building construction
· DAfStb Directive - Protection and Repair of Concrete
Components (Repair Guideline)
· Building code regulations
· Accident prevention regulations
· German Construction Contract Procedures (VOB), Part B
in the versions valid at the time of conclusion of the
contract.

System and product characteristics:
· Full-surface fleece-reinforced waterproofing system
based entirely on polymethyl methacrylate resin (PMMA)
· Withstands high mechanical loads
· Shear-resistant construction
· Seamless
· System-integrated detail solutions
· Fully bonded
· Enhanced dynamic crack-bridging Class 4.2 (-20 °C)
· Cold-applied
· Fast-curing
· Ready for vehicle traffic after max. 3 hours (+23 °C)
· Chemical-resistant
· Weather and UV-resistant,(UV, IR)
· Conditions for use as per manufacturerlsquo;s system
and product descriptions (e.g. minimum application
temperature 0 °C, max. substrate moisture 6 % by
weight, surface temperature min. +3 °C above dew point)
· Class OS 10 General Building Supervisory Authority
Test Certificate as per Building Regulations List A,
Part 2, No. 2.24
· The OS 10 test certificate is based on the German
test standards Rili SIB for reinforced concrete
substrates.
· The surface protection of the waterproofing, version
2, with Triflex Cryl M 264 is certified with a test
certificate as having wear resistance of 8 million
wheel passages.
· The waterproofing systems within the system build-up
with Triflex ProDetail (junctions, details, joints) are
covered by European Technical Approvals (ETAs) issued
by the German approval body for non-regulated
construction products and types of construction, the
Deutsches Institut für Bautechnik (DIBt), and meet the
requirements of the EUlsquo;s Construction Products
Directive (CE mark) in accordance with ETAG No. 005 in
the highest usage category.
· Key characteristics of the waterproofing with regard
to resistance to hydrolysis, root and rhizomeresistance (FLL standards) and a leak test up to min. 5
bar can also be certified by test reports.

Last updated: 12/2020

*Note*
Performance properties of Triflex ProPark according to
DAfStb repair guideline and the DBV data sheet for
multi-storey car parks and underground car parks,
January 2018 issue:

ineCharacteristicsTest methodRequirementTriflex
ProPark1Abrasion resistanceDIN EN ISO 5470-1Mass loss <
3000 mg
Friction wheel: H22/1000
Cycles/load 1000 g
The requirements of DIN EN 13813 must also be
met.Met2CO2 permeabilityDIN EN 1062-6sd > 50 mMet3Water
vapour permeabilityDIN EN ISO 7783Class II 5 m =? sd =?
50 mMet4Capillary water absorption and water
permeabilityDIN EN 1062-3w < 0.1 kg/(m² x h0.5)Met5Bond
strength according to testing for temperature change
tolerance
For outdoor usages under the influence of de-icing
salts: Thunder shower exposure (temperature shock)
(10x) and thermal cycling with alternating
freezing/thawing with exposure to de-icing salt (50x)
DIN EN 13687-2

DIN EN 13687-1After thermal cycling
a) No cracks, bubbles, detachment
b) Pull-off trial =? 1.5 (1.0) N/mm²
Met

Met6Resistance to strong chemical attack
Class I: 3d without pressure
Test liquids: Groups 1, 3 and 10 according to DIN EN
13529DIN EN 1352924 hrs after removing the coating from
the test liquid, reduction of the hardness by less than
50 % when measuring after the indentation hardness test
according to Buchholz, EN ISO 2815, or Shore hardness,
EN ISO 868Met7Dynamic crack-bridging capabilities
After conditioning according to DIN EN 1062-11, 4.1 - 7
days at 70 °C for reactive resin systemsDIN EN 1062-7B
4.2 (-20 °C) and A 3 (20 °C) (according to DIN EN 1062-
7)Met8ImpermeabilityDIN EN 14224:
2010 and ETAGNo water penetrationMet9Impact strengthDIN
EN ISO 6272-2Class I, =? 4 Nm Met10Pull-off trialDIN EN
1542=? 1.5 (1.0) N/mm² Met11Fire behaviourDIN EN 13501-
1N/AMet12Grip / slip resistanceDIN EN 13036-4 Class
III: > 55 units tested in wet condition
(outside)Met13Fire behaviourDIN EN 13501-1 V1: Cfl-s1
V2: Bfl-s1
V3: Bfl-s114Wheel passages over the surface protection
of the waterproofing, version 2, with Triflex Cryl M
264 8 million wheel passagesMet 15Non-slip classDIN
51130 V1: R12 V6
V2: R13 V10
V3: R13 V1016Dynamic crack-bridging capabilities on
concrete for Triflex ProDetail in the junction area and
for Triflex ProPark in the surface areaDIN EN 1062-
7Maximum crack expansion of 3 mm3 mm17Crack bridging
RTP-BEL-B, Part 3 (issue 1995)Dynamic: 0.55 mm
at -20 °CMet

#### Section 01.01 General

**01.01.0001 Building site preparation**
Unit: psch

**01.01.0002 Container**
Delivery, set-up, provision and off-site transportation
of a material and device container.
Unit: psch

**01.01.0003 Power supply**
Provision of power supply for alternating and threephase current, to be removed on completion of the
building project.
Unit: psch

**01.01.0004 Water supply**
Provision of water supply for the necessary cleaning
tasks, to be removed on completion of the building
project.
Unit: psch

**01.01.0005 Fence around building site**
Provision of fence for the entire period of the
building project, to be adapted as required by the
individual work stages.
Unit: psch

**01.01.0006 Re-routing of traffic**
Implementing measures to re-route traffic, such as road
signs, traffic light system etc., setting up any
necessary devices, adapting in accordance with progress
of the building project and removing on completion of
the building project.
Unit: psch

#### Section 01.02 Structure and substrate inspection

**01.02.0001 Cavities**
Checking for cavities by tapping the existing concrete
surfaces with a hammer or chain, and marking any areas
accordingly.
Unit: psch

**01.02.0002 Adhesive tensile strength**
Determining and recording the specified adhesive
tensile strength of the existing substrate using a
suitable gauge (e.g. a Freundl unit).
Number of measurements: '.........'
Unit: psch

**01.02.0003 Compressive strength**
Determining and recording the compressive strength of
the existing concrete substrate using a Schmidt Hammer.
Number of measurements: '.........'
Unit: psch

**01.02.0004 Moisture content**
Determining and recording the moisture content of the
existing concrete substrate using a suitable gauge
(e.g. electronic moisture meter).
Number of measurements: '.........'
Unit: psch

**01.02.0005 Core sample**
Determining the layer configuration and each of the
layer thicknesses by taking a core sample.
Number of measurements: '.........'
Unit: psch

**01.02.0006 Analysis of core sample**
Determining the chloride content in the substrate by
testing the
core sample (see Item '.........').
Number of measurements: '.........'
Unit: psch

**01.02.0007 Checking gradient and unevenness**
Checking the existing substrate for sufficient
gradient, formation of puddles and unevenness.
Unit: psch

**01.02.0008 Site journal with continuous measuring**
Provision of suitable measuring devices for the
continuous measuring of air humidity, ground
temperature, air temperature and to determine the dew
point throughout the building project, incl. a site
journal with logging of measured values.
Unit: psch

#### Section 01.03 Substrate pre-treatment

**01.03.0001 Milling**
Removal of any contaminated surfaces on the concrete
with a suitable milling machine approx. 3-5 mm in depth
in order to ensure the adhesive property and soundness
of the substrate, incl. acknowledgement of delivery,
off-site transportation and proper disposal of the
milled material.
Unit: m²

**01.03.0002 Milling in proximity to construction and settlement joints**
Machine milling, '.........' cm wide, approx. 3-5 mm in
depth incl.
acknowledgement of delivery, off-site transportation
and proper disposal of the milled material.
(See Triflex system drawing ProPark-1309 or ProPark-
1310 and ProPark-1311)
Unit: m

**01.03.0003 Shot-blasting**
Cleaning of entire surface, incl. construction and
settlement joint areas by Blastrac shot-blasting
crosswise, incl. machine-sanding junctions, cleaning of
surfaces, off-site transportation and proper disposal
of any blasting residue.
Unit: m²

**01.03.0004 Grinding**
Preparation of the substrate by grinding with suitable
abrasive tools, incl. cleaning, acknowledgement of
delivery, off-site transportation and proper disposal
of any rubble.
Unit: m²

**01.03.0005 Grinding the junctions**
Preparation of the substrate of the wall junctions and
details by grinding with suitable abrasive tools incl.
cleaning, acknowledgement of delivery, off-site
transportation and proper disposal of any rubble.
Junction height: '.........' cm
Unit: m

**01.03.0006 Joint milling machine / joint hook**
Removal of any joint sealant as required using joint
milling machine or joint hook.
Unit: m

**01.03.0007 Levelling**
Levelling of joint sealant in still functional
construction joints by filling with comparable material
or Triflex Cryl RS 240, or removal of any oozing or
excess material in order to achieve a flush finish.
Unit: m

**01.03.0008 Preparing metal substrates**
Thoroughly abrade the metal substrates with Triflex
Cleaner and additionally roughen the surface.
Consumption: min. 0.20 l/m²
Unit: m²

#### Section 01.04 Triflex Primer

**01.04.0001 Priming of wall junctions**
On concrete and masonry substrates.
Priming with Triflex Cryl Primer 287.
Consumption: at least 0.35 kg/m²
Application according to the material
manufacturerlsquo;s technical guidelines. Adhesion to
the substrate must be checked on a case-by-case basis.
Junction height: '.........' cm
Unit: m

**01.04.0002 Priming of kerb**
On concrete and masonry substrates. Priming with
Triflex Cryl Primer 287.
Consumption: at least 0.35 kg/m²
Application according to the material
manufacturerlsquo;s technical guidelines. Adhesion to
the substrate must be checked on a case-by-case basis.
Kerb height: '.........' cm,
width: '.........' cm
Unit: m²

**01.04.0003 Priming of construction joint**
On concrete and masonry substrates. Priming with
Triflex Cryl Primer 287.
Consumption: at least 0.35 kg/m²
Application according to the material
manufacturerlsquo;s technical guidelines. Adhesion to
the substrate must be checked on a case-by-case basis.
Construction joint width: '.........' cm
Unit: m

**01.04.0004 Priming of settlement joint**
On concrete and masonry substrates. Priming with
Triflex Cryl Primer 287.
Consumption: at least 0.35 kg/m²
Application according to the material
manufacturerlsquo;s technical guidelines. Adhesion to
the substrate must be checked on a case-by-case basis.
Settlement joint width: '.........' cm
Unit: m

**01.04.0005 Priming of composite thermal insulation systems**
For composite thermal insulation systems in the area of
the facade.
Priming with Triflex Pox Primer 116+ incl. dressing
with quartz sand, size 0.3-0.8 mm. Removal of any
surplus after curing.
Consumption of Triflex Pox Primer 116+: at least 0.30
kg/m²
Consumption of quartz sand 0.3-0.8 mm: at least 0.70
kg/m²
Application according to the material
manufacturerlsquo;s technical guidelines. Adhesion to
the substrate must be checked on a case-by-case basis.
Junction height: '.........' cm
Unit: m

**01.04.0006 Priming of resin-modified substrate**
For resin-modified substrates.
Priming with Triflex Pox Primer 116+ incl. dressing
with quartz sand, size 0.3-0.8 mm. Removal of any
surplus after curing.
Consumption of Triflex Pox Primer 116+: at least 0.30
kg/m²
Consumption of quartz sand 0.3-0.8 mm: at least 0.70
kg/m²
Application according to the material
manufacturerlsquo;s technical guidelines. Adhesion to
the substrate must be checked on a case-by-case basis.
Unit: m²

**01.04.0007 Priming of mineral substrate**
For mineral substrates in the surface.
Priming with Triflex Cryl Primer 287.
Consumption: at least 0.35 kg/m²
Application according to the material
manufacturerlsquo;s technical guidelines. Adhesion to
the substrate must be checked on a case-by-case basis.
Unit: m²

**01.04.0008 Pore-sealing primer**
For substrates with pinholes.
Priming with Triflex Cryl Primer 280.
Consumption without pinholes: min. 0.40 kg/m²,
1 working step
Consumption with pinholes: min. 0.80 kg/m²,
2 working steps, 0.40 kg/m² each. Second working step
after non-stick surface
Application according to the material
manufacturerlsquo;s technical guidelines. Adhesion to
the substrate must be checked on a case-by-case basis.
Unit: m²

**01.04.0009 Priming of asphalt**
For surfacing asphalt substrates
Priming with Triflex Cryl Primer 222.
Consumption: at least 0.40 kg/m²
Application according to the material
manufacturerlsquo;s technical guidelines. Adhesion to
the substrate must be checked on a case-by-case basis.
Unit: m²

**01.04.0010 Priming of glass**
Priming with Triflex Glass Primer, incl. pre-cleaning
of the surface with Triflex Glass Cleaner.
Consumption of Triflex Glass Cleaner: approx. 0.05 l/m²
Consumption of Triflex Glass Primer: approx. 0.05 l/m²
Application according to the material
manufacturerlsquo;s technical guidelines. Adhesion to
the substrate must be checked on a case-by-case basis.
Unit: m²

**01.04.0011 Priming of metal**
e.g. stainless steel, steel and zinc.
Priming with Triflex Metal Primer, incl. pre-cleaning
of the surface with Triflex Cleaner.
Consumption of Triflex Cleaner: at least 0.20 l/m²
Consumption of Triflex Metal Primer: approx. 0.08-0.10
l/m²
Application according to the material
manufacturerlsquo;s technical guidelines. Adhesion to
the substrate must be checked on a case-by-case basis.
Unit: m²

#### Section 01.05 Triflex repairs

**01.05.0001 Repair mortar, mineral substrate (Rt >10 mm)**
Repairing defective spots on the existing mineral
substrate with Triflex Cryl RS 240 repair mortar in the
area of roughness depths Rt >10 mm.
Triflex Cryl RS 240, colour 7023, consumption: at least
2.20 kg/m² per mm layer thickness
Application according to the material
manufacturerlsquo;s technical guidelines.
Average layer thickness: '.........'
Unit: m²

**01.05.0002 Repair mortar, bituminous substrate (Rt >10 mm)**
Repairing defective spots on the existing bituminous
substrate with Triflex Cryl RS 242 repair mortar in the
area of roughness depths Rt >10 mm.
Triflex Cryl RS 242, colour 7022, consumption: at least
2.20 kg/m² per mm layer thickness.
Application according to the material
manufacturerlsquo;s technical guidelines.
Average layer thickness: '.........'
Unit: m²

**01.05.0003 Levelling coat, mineral substrate or asphalt (Rt >1 to 10 mm)**
Repairing defective spots on the existing mineral
substrate or asphalt with levelling coat with Triflex
DeckFloor basis in the area of roughness depths Rt >1
to 10 mm.
Triflex DeckFloor levelling coat made from 33 kg
Triflex DeckFloor with the addition of up to 20 kg
quartz sand (0.7-1.2 mm), grey finish, consumption of
at least 2.00 kg/m² per mm layer thickness.
Triflex Powder Thixo, addition depending on temperature
and the desired degree of thixotropy, approx. 2 %.
Application according to the material
manufacturerlsquo;s technical guidelines.
Average layer thickness: '.........'
Unit: m²

**01.05.0004 Scratch coat, mineral substrate or asphalt (Rt >0,5 to 1,0 mm)**
Repairing defective spots on the existing mineral
substrate or asphalt with scratch coat with Triflex
DeckFloor basis in the area of roughness depths Rt >0.5
to 1.0 mm.
Triflex DeckFloor scratch coat made from 33 kg Triflex
DeckFloor with the addition of up to 10 kg quartz sand
(0.2-0.6 mm), grey finish, consumption of at least 2.00
kg/m² per mm layer thickness.
Application according to the material
manufacturerlsquo;s technical guidelines.
Average layer thickness: '.........'
Unit: m²

#### Section 01.06 Triflex detail waterproofing

*Note*
Creation of detail waterproofing with Triflex ProDetail
incl. Triflex Special Fleece.
The Triflex ProDetail waterproofing system has been
awarded ETA approval (ETAG No. 06/0269) with CE mark in
the highest usage categories W3, M and S, P1 to P4, S1
to S4, TL4, TH4, BROOF(t1), BROOF(t2), BROOF(t3),
BROOF(t4).
Test reports certify the root resistance according to
FLL standards and resistance to hailstorm according to
DIN EN 13583 for hard and flexible substrates.
A General Building Supervisory Authority Test
Certificate (abP) in accordance with the Building
Regulations List A, Part 2, No. 2.51 is also available.

**01.06.0001 Wall junction**
Waterproofing of the wall junction with Triflex
ProDetail incl. Triflex Special Fleece.
Triflex ProDetail, colour 7030, consumption at least
3.00 kg/m².
Application according to the material
manufacturerlsquo;s technical guidelines.
(See Triflex system drawing ProPark-1305)
Junction height: '.........' cm
Triflex Special Fleece strip width: '.........' cm.
Unit: m

**01.06.0002 Kerb, threshold**
Waterproofing of the junction at the kerb and threshold
with Triflex ProDetail incl. Triflex Special Fleece.
Triflex ProDetail, colour 7030, consumption at least
3.00 kg/m²
Application according to the material
manufacturerlsquo;s technical guidelines.
(See Triflex system drawing ProPark-1307)
Triflex Special Fleece strip width: '.........' cm.
Unit: m²

**01.06.0003 Kerb, collision protection**
Bond a cover plate to the kerb using Triflex Cryl Paste
and additional mechanical anchors if necessary.
Triflex Cryl Paste, consumption: at least 0.50 kg/m²
Application according to the material
manufacturerlsquo;s technical guidelines.
(See Triflex system drawing ProPark-1307)
Unit: m

**01.06.0004 Gully**
Waterproofing of gully with Triflex ProDetail incl.
Triflex Special Fleece.
Triflex ProDetail, colour 7030, consumption at least
3.00 kg/m².
Application according to the material
manufacturerlsquo;s technical guidelines.
(See Triflex system drawing ProPark-1308)
Triflex Special Fleece strip width: '.........' cm,
d = '.........' cm.
Unit: Stk

**01.06.0005 Drainage channel**
Waterproofing of the drainage channel with Triflex
ProDetail incl. Triflex Special Fleece.
Triflex ProDetail, colour 7030, consumption at least
3.00 kg/m²
Application according to the material
manufacturerlsquo;s technical guidelines.
(See Triflex system drawing ProPark-1308)
Triflex Special Fleece strip width: '.........' cm.
Unit: m

**01.06.0006 Settlement joint**
Waterproofing of the settlement joint with Triflex
ProDetail incl. Triflex Special Fleece.
Triflex ProDetail, colour 7030, consumption at least
3.00 kg/m²
Application according to the material
manufacturerlsquo;s technical guidelines.
(See Triflex system drawing ProPark-1306)
Junction height: '.........' cm
Triflex Special Fleece strip width: '.........' cm,
d = '.........' cm.
Unit: Stk

**01.06.0007 Penetration**
Waterproofing of penetrations with Triflex ProDetail
incl. Triflex Special Fleece.
Triflex ProDetail, colour 7030, consumption at least
3.00 kg/m².
Application according to the material
manufacturerlsquo;s technical guidelines.
(Corresponds to Triflex system drawing ProPark-1306)
Junction height: '.........' cm
Triflex Special Fleece strip width: '.........' cm,
d = '.........' cm.
Unit: Stk

**01.06.0008 Door sill**
Waterproofing of the junction at the door sill with
Triflex ProDetail incl. Triflex Special Fleece.
Triflex ProDetail, colour 7030, consumption at least
3.00 kg/m².
Application according to the material
manufacturerlsquo;s technical guidelines.
Triflex Special Fleece strip width: '.........' cm.
Unit: m

#### Section 01.07 Triflex joint waterproofing

*Note*
Creation of joint waterproofing with Triflex ProDetail
incl. Triflex Special Fleece.
The Triflex ProDetail waterproofing system has been
awarded ETA approval (ETAG No. 06/0269) with CE mark in
the highest usage categories W3, M and S, P1 to P4, S1
to S4, TL4, TH4, BROOF(t1), BROOF(t2), BROOF(t3),
BROOF(t4).
Test reports certify the root resistance according to
FLL standards and resistance to hailstorm according to
DIN EN 13583 for hard and flexible substrates.
A General Building Supervisory Authority Test
Certificate (abP) in accordance with the Building
Regulations List A, Part 2, No. 2.51 is also available.

**01.07.0001 Construction joint**
Waterproofing of the construction joint with Triflex
ProDetail incl. Triflex Special Fleece.
If required, level out the joint using Triflex Cryl RS
240 (mineral substrates) or Triflex Cryl RS 242
(bituminous substrates).
Width '.........' cm, consumption of Triflex Cryl RS
240 / Triflex
Cryl RS 242: approx. 2.20 kg/m² per mm layer thickness.
Triflex ProDetail, colour 7030, consumption at least
3.00 kg/m².
Application according to the material
manufacturerlsquo;s technical guidelines.
(See Triflex system drawing ProPark-1309)
Triflex Special Fleece strip width: '.........' cm.
Unit: m

**01.07.0002 Settlement joint surface**
Waterproofing of the settlement joint with Triflex
ProDetail incl. Triflex Special Fleece.
Apply a width of approx. 4 cm of Triflex Cryl Paste to
both sides of the joint to bond the Triflex Support
Strip, consumption: 1.40 kg/m² per mm coat thickness.
Triflex ProDetail, colour 7030, consumption at least
2.10 kg/m incl. fitting of 2 layers of Triflex Special
Fleece, fleece width 35 cm and a PE round sealing band
(closed-cell).
Triflex FlexFiller, colour 7043, consumption at least
1.40 kg/m2 per mm layer thickness
Application according to the material
manufacturerlsquo;s technical guidelines.
(See Triflex system drawing ProPark-1310)

Note:
The settlement joints are all maintenance joints. It
may be necessary to renew the joint sealant after
structural movement.
Unit: m

**01.07.0003 Settlement joint - wall junction**
Waterproofing of the settlement joint with Triflex
ProDetail incl. Triflex Special Fleece.
Apply a width of approx. 4 cm of Triflex Cryl Paste to
both sides of the joint to bond the Triflex Support
Strip, consumption: 1.40 kg/m² per mm coat thickness.
Triflex ProDetail, colour 7030, consumption at least
2.10 kg/m incl. fitting of 2 layers of Triflex Special
Fleece, fleece width 35 cm and a PE round sealing band
(closed-cell).
Triflex FlexFiller, colour 7043, consumption at least
1.40 kg/m2 per mm layer thickness
Application according to the material
manufacturerlsquo;s technical guidelines.
(See Triflex system drawing ProPark-1311)
Junction height: '.........' cm

Note:
The settlement joints are all maintenance joints. It
may be necessary to renew the joint sealant after
structural movement.
Unit: m

#### Section 01.08 Triflex surface waterproofing

*Note*
Creation of surface waterproofings with Triflex ProPark
incl. Triflex Special Fleece.
Triflex ProPark is covered by a General Building
Supervisory Authority Test Certificate (abP) in
accordance with the Building Regulations List A, Part
2, No. 2.51.

**01.08.0001 Surface waterproofing**
Waterproofing the surface with Triflex ProPark incl.
Triflex Special Fleece.
Triflex ProPark, colour 7030, consumption at least 3.00
kg/m².
Application according to the material
manufacturerlsquo;s technical guidelines.
Triflex Special Fleece strip width: '.........' cm.
Unit: m²

#### Section 01.09 Triflex wearing layer (protection and we

**01.09.0001 Wearing layer, version 1: Triflex DeckFloor incl. quartz sand and Triflex Cryl Finish 209**
Creation of a surfacing solution (protection and wear
layer) for standard loads and stresses.
Coating the surface with Triflex DeckFloor, incl.
dressing with a surplus of quartz sand, size 0.7-1.2
mm. Removal of any surplus after curing. Finishing of
surface with Triflex Cryl Finish 209.
Triflex DeckFloor, colour dark grey, consumption at
least 4.00 kg/m².
Quartz sand 0.7-1.2 mm, consumption at least 7.00 kg/m²
with a surplus.
Triflex Cryl Finish 209, colour '.........',
consumption at least 0.70
kg/m².
Application according to the material
manufacturerlsquo;s technical guidelines.
Unit: m²

**01.09.0002 Wearing layer, version 2: Triflex Cryl M 264**
Creation of a surfacing solution (protection and wear
layer) for high loads and stresses.
Coating of surface with Triflex Cryl M 264.
To enable reliable drainage of the surface water, or if
the colour is changed, the surfacing solution is
divided into panels. Vehicle traffic areas are divided
into identically sized rectangular panels. The length
of the rectangle should be max. twice the width of the
traffic path.
Suitable components such as ramps are divided into
diagonal strips with a max. width of 50 cm.
An approx. 10 cm wide strip of Triflex Cryl Finish 209
must be applied to the subsequent surface gap. The
chosen colour of Triflex Cryl Finish 209 should be as
dark as possible in order to make dirt and grime less
visible.
The dividing lines are created by taping over with
Triflex adhesive tape (max. width: 25 mm).

The surface protection of the waterproofing, version 2,
with Triflex Cryl M 264 is certified with a test
certificate as having wear resistance of 8 million
wheel passages.

Triflex Cryl Finish 209, colour 7043, application width
approx. 10 cm, consumption at least 0.50 kg/m².
Triflex Cryl M 264, colour 7043, consumption at least
4.00 kg/m²
Application according to the material
manufacturerlsquo;s technical guidelines.
(See Triflex system drawings ProPark-1301, ProPark-
1302, ProPark-1303 and ProPark-1304)
Unit: m²

**01.09.0003 Wearing layer, version 3: Triflex DeckFloor incl. coarse hard grain and Triflex Cryl Finish 202**
Creation of a surfacing solution (protection and wear
layer) for high loads and stresses and increased
demands in terms of grip.
Coating the surface with Triflex DeckFloor, incl.
dressing with a surplus of coarse hard grain. Removal
of any surplus after curing. Finishing of surface with
Triflex Cryl Finish 202.
Triflex DeckFloor, colour dark grey, consumption at
least 4.00 kg/m².
Coarse hard grain, consumption at least 7.00 kg/m² with
a surplus.
Triflex Cryl Finish 202, colour transparent,
consumption at least 0.80 kg/m².
Application according to the material
manufacturerlsquo;s technical guidelines.
Unit: m²

**01.09.0004 Creation of junctions from protection and wear layer to protection and wear layer**
If changing the surfacing solution (versions 1 to 3)
and/or changing colour within the same version, a gap
is made in the surfacing solution.
Finishing of surface with Triflex Cryl Finish 209.
Triflex Cryl Finish 209, colour 7043, application width
approx. 10 cm, consumption at least 0.50 kg/m².
Triflex adhesive tape to create gap in surfacing
solution, width max. 25 mm.
Application according to the material
manufacturerlsquo;s technical guidelines.
(See Triflex system drawing ProPark-1301 and ProPark-
1302)
Unit: m²

#### Section 01.10 Triflex Finish

**01.10.0001 Finishing of wall junction**
Finishing of wall junctions with Triflex Cryl Finish
209.
Consumption: at least 0.50 kg/m².
Application according to the material
manufacturerlsquo;s technical guidelines.
Junction height: '.........' cm
Colour: '.........' at the discretion of the client.
Unit: m

**01.10.0002 Finishing of kerb, threshold**
Finishing in the area of rising kerbs/thresholds with
Triflex Cryl Finish 209.
Consumption: at least 0.50 kg/m².
Application according to the material
manufacturerlsquo;s technical guidelines.
Colour: '.........' at the discretion of the client.
Unit: m²

**01.10.0003 Finishing of railing posts**
Finishing in the area of rising railing posts with
Triflex Cryl Finish 209.
Consumption: at least 0.50 kg/m².
Application according to the material
manufacturerlsquo;s technical guidelines.
Junction height: '.........' cm
Colour: '.........' at the discretion of the client.
Unit: Stk

**01.10.0004 Finishing of penetration**
Finishing in the area of rising penetrations with
Triflex Cryl Finish 209.
Consumption: at least 0.50 kg/m².
Application according to the material
manufacturerlsquo;s technical guidelines.
Junction height: '.........' cm
Colour: '.........' at the discretion of the client.
Unit: Stk

#### Section 01.11 Triflex Marking

**01.11.0001 Thick-layer marking, parking bays**
Marking of parking bays with Triflex Cryl M 266. Width
of outline: 10 cm incl. tape.
Consumption: at least 4.00 kg/m².
Application according to the material
manufacturerlsquo;s technical guidelines, see Triflex
DMS, version 1.
Colour: '.........' at the discretion of the client.
Unit: m

**01.11.0002 Thick-layer marking, disabled parking bays**
Marking of disabled parking bays with Triflex Cryl M
266, incl. taping and, where required, provision of
template.
Consumption: at least 4.00 kg/m².
Application according to the material
manufacturerlsquo;s technical guidelines, see Triflex
DMS, version 1.
Colour: '.........' at the discretion of the client.
Unit: Stk

**01.11.0003 Thick-layer marking, direction arrows**
Marking of direction arrows with Triflex Cryl M 266,
incl. taping and, where required, provision of
template. To include the following arrows
- Straight: '.........' pcs.
- Left: '.........' pcs.
- Right: '.........' pcs.
Consumption: at least 4.00 kg/m².
Application according to the material
manufacturerlsquo;s technical guidelines, see Triflex
DMS, version 1.
Colour: '.........' at the discretion of the client.
Unit: Stk

**01.11.0004 Thin-layer marking, parking bays**
Marking of parking bays with Triflex Cryl Finish 209.
Width of outline: 10 cm incl. tape.
Consumption: at least 0.70 kg/m².
Application according to the material
manufacturerlsquo;s technical guidelines, see Triflex
DMS, version 2.
Colour: '.........' at the discretion of the client.
Unit: m

**01.11.0005 Thin-layer marking, disabled parking bays**
Marking of disabled parking bays with Triflex Cryl
Finish 209, incl. taping and, where required, provision
of template.
Consumption: at least 0.70 kg/m².
Application according to the material
manufacturerlsquo;s technical guidelines, see Triflex
DMS, version 2.
Colour: '.........' at the discretion of the client.
Unit: Stk

**01.11.0006 Thin-layer marking, direction arrows**
Marking of direction arrows with Triflex Cryl Finish
209, incl. taping and, where required, provision of
template. To include the following arrows
- Straight: '.........' pcs.
- Left: '.........' pcs.
- Right: '.........' pcs.
Consumption: at least 0.70 kg/m².
Application according to the material
manufacturerlsquo;s technical guidelines, see Triflex
DMS, version 2.
Colour: '.........' at the discretion of the client.
Unit: Stk

**01.11.0007 Thin-layer of marking paint, parking bays**
Marking of parking bays with Preco Line 300. Width of
outline: 10 cm incl. tape.
Consumption: at least 0.44 kg/m².
Application according to the material
manufacturerlsquo;s technical guidelines, see Triflex
DMS, version 3.
Colour: '.........' at the discretion of the client.
Unit: m

**01.11.0008 Thin-layer of marking paint, disabled parking bays**
Marking of disabled parking bays with Preco Line 300,
incl. taping and, where required, provision of
template.
Consumption: at least 0.44 kg/m².
Application according to the material
manufacturerlsquo;s technical guidelines, see Triflex
DMS, version 3.
Colour: '.........' at the discretion of the client.
Unit: Stk

**01.11.0009 Thin-layer of marking paint, direction arrows**
Marking of direction arrows with Preco Line 300, incl.
taping and, where required, provision of template. To
include the following arrows
- Straight: '.........' pcs.
- Left: '.........' pcs.
- Right: '.........' pcs.
Consumption: at least 0.44 kg/m².
Application according to the material
manufacturerlsquo;s technical guidelines, see Triflex
DMS, version 3.
Colour: '.........' at the discretion of the client.
Unit: Stk

#### Section 01.12 Hourly rates

**01.12.0001 Foreman**
Hourly rate of a foreman.
Unit: h

**01.12.0002 Skilled trade worker**
Hourly rate of a skilled trade worker.
Unit: h

**01.12.0003 Assistant**
Hourly rate of an assistant.
Unit: h

#### Section 01.13 Materials

**01.13.0001 Materials**
Material consumption upon proof.
Unit: kg

#### Section 01.14 Disposal

**01.14.0001 Disposal**
Disposal of all waste and hazardous waste materials in
accordance with the current applicable laws and
implementing regulations.
Unit: psch
